# 3427_KHG-NT
Angebotsaufforderung (GAEB DA XML 3.3, DA83)
Währung: EUR
Erstellt mit: G&W CALIFORNIA PRO, CALIFORNIA PRO V15.1.11, 08.01.2026

## Ergänzung der Angebotsanforderung
Ergänzung der Angebotsanforderung

In diesem Leistungsverzeichnis verwendete Einheiten:

cm Zentimeter
cm2 Quadratzentimeter
d Tag
h Stunde
Jr Jahr
kg Kilogramm
km Kilometer
km2 Quadratkilometer
kwh Kilowattstunde
l Liter
m Meter
m2 Quadratmeter
m3 Kubikmeter
Mt Monat
psch Pauschal
St Stück
t Tonne
Wo Wochen
md m x Tag
mMt m x Monat
mWo m x Woche
m2d m2 X Tag
m2Mt m2 x Monat
m2Wo m2 x Woche
m3d m3 x Tag
m3Mt m3 x Monat
m3Wo m3 X Woche
Sth Stück x Stunde
Std Stück x Tag
StMt Stück x Monat
StWo Stück x Woche
St/Mt Stück pro Monat

Ende der Ergänzung der Angebotsanforderung

## Weitere Besondere Vertragsbedingungen
Fortsetzung Weitere Besondere Vertragsbedingungen
siehe Formblatt 214.H - Besondere Vertragsbedingungen

10.1 Beginn der Leistung
Beginn der Leistung im Sinne des Formblattes 214.H, Nr. 1 ist die Aufnahme der ausgeschriebenen Leistungen. Hierzu zählen auch Aufmaße, Planungen (z.B. Werkstatt- und Montagezeichnungen) und Ermittlungen bzw. Vorarbeiten.
Die Werk- und Montagezeichnungen sind spätestens 2 Monate nach Auftragserteilung dem Auftraggeber vorzulegen. Eventuelle Rückfragen zur Ausführung sind rechtzeitig vom AN vorab zu klären.

10.2 Nachtragsangebote (§ 2 VOB/B)
Alle Nachtragsangebote sind einschließlich der notwendigen begründenden Unterlagen (Kalkulationen, Aufmaße, etc.) 1-fach beim Auftraggeber rechtsgültig und zugleich 1-fach beim Ingenieurbüro zur inhaltlichen Prüfung einzureichen.

10.3 Werbung der Firma / Bautafel (§ 4 Abs. 1 VOB/B)
Auf der Baustelle ist Firmenwerbung grundsätzlich verboten.
Dies betrifft auch Gerüste, Container und Schutzvorrichtungen. Ausnahmen bedürfen der schriftlichen Genehmigung des AG. Auf der bauseitigen Bautafel kann der Auftragnehmer auf eigene Kosten Zusatzschilder in der vorgesehenen Form anbringen lassen.

10.4 Besichtigung von Baustellen (§ 4 Abs. 1 VOB/B)
Die Besichtigung von Baustellen durch Dritte bedarf der vorherigen Zustimmung des Auftraggebers.

10.5 Übernachtungsverbot (§ 4 Abs. 1 VOB/B)
Auf der gesamten Baustelle besteht striktes Übernachtungsverbot.

10.6 Ergänzung zu § 4 Nr. 4 VOB/B:
10.6.1 Anschlussmöglichkeiten für Baustrom und Bauwasser befinden sich südlich am Gebäudeteil "Nordtrakt".
10.6.2 Die Kosten des Verbrauchs für Strom und Wasser übernimmt der AG.
Ausgenommen sind die Kosten für Eigenbedarf des AN (Containerversorgung etc.). Diese sind vom AN zu tragen. Entsprechende Zwischenzähler sind vom AN zu setzen. Die Zählerstände (Beginn und Ende der Nutzungsdauer) sind gemeinsam mit der Bauleitung des AG zu dokumentieren.
10.6.3 Notwendige Lager- und Arbeitsplätze werden von der Bauleitung zugewiesen.
10.6.4 Sanitäranlagen stehen nicht bereit. Aufstellmöglichkeiten sind im Baustelleneinrichtungsplan angegeben.
10.6.5 Lager- und Aufenthaltscontainer müssen durch den AN bei Bedarf geliefert werden.

10.7 Nachunternehmereinsatz (§ 4 Abs. 8 VOB/B)
Für die Leistungen, auf die der Betrieb des AN eingerichtet ist, besteht zunächst nach § 4 Abs. 8 VOB/B die Selbstausführungspflicht. Ausgenommen hiervon sind diejenige Nachunternehmer, die bereits vor Auftragsvergabe namentlich für konkrete Teilleistungen benannt wurden.
Jeglicher Nachunternehmerwechsel ist vor Aufnahme der Tätigkeiten auf der Baustelle durch den Auftraggeber genehmigen zu lassen. Dabei gilt jede Abweichung zu den zur Vergabe genannten Nachunternehmern als Wechsel.
Für die Genehmigung sind die kompletten Eignungsnachweise nach Formblatt 124, sowie die Eigenerklärung oder ein Nachweis der Eintragung in die Liste des Vereins für die Präqualifikation von Bauunternehmen e.V. (Präqualifikationsverzeichnis) für jeden einzelnen Nachunternehmer so rechtzeitig vorzulegen, dass eine ordnungsgemäße Prüfung der Unterlagen durch den Auftraggeber während der üblichen Geschäftszeiten möglich ist.
Einem Wechsel des Nachunternehmers wird grundsätzlich nur zugestimmt, wenn ein triftiger Grund für einen Wechsel des Nachunternehmers vorliegt. Ein solcher wird unterstellt, wenn eine Kündigung des bisherigen Nachunternehmers durch den Hauptunternehmer nach § 8 VOB/B gerechtfertigt ist.
Die Verträge mit Nachunternehmern sind nach VOB/B zu schließen. Verstöße gegen diese Vertragsklausel berechtigen den Auftraggeber zur Kündigung aus wichtigem Grund und führen ggf. zum Verlust der Präqualifikation.
Der Vergabe von Leistungen aus dem Vertrag an Nach-Nachunternehmer wird grundsätzlich nicht zugestimmt.

10.8 Rechnungen (§ 14 VOB/B)
Alle Rechnungen sind 1-fach beim Auftraggeber rechtsgültig und zugleich 1-fach einschließlich der notwendigen begründenden Unterlagen (Aufmaße, Abrechnungszeichnung, etc.) beim Ingenieurbüro zur inhaltlichen Prüfung einzureichen. Rechnungen sind ihrem Zweck nach als Abschlags-, oder Schlussrechnungen zu bezeichnen.
Die Rechnungen sind kumulierend und fortlaufend aufzustellen.

10.9 Anordnung von Stundenlohnarbeiten (§ 15 VOB/B)
Die Stundenlohnzettel sind wöchentlich einzureichen.

10.10 Bauleiter
Auf der Baustelle muss ständig eine fachlich qualifizierte deutsch sprechende Aufsichtsperson des Auftragnehmers anwesend sein.

10.11 Baustellenbesprechungen
Der Auftragnehmer hat zu den Baustellenbesprechungen, die der Auftraggeber regelmäßig durchführt, einen bevollmächtigten deutsch sprechenden Vertreter zu entsenden. Die Besprechungen finden jeweils wöchentlich statt.

10.12 Sicherheits- und Gesundheitsschutzplan
Zur Durchführung der Maßnahme wird durch den AG und den SIGE-Koordinator ein Sicherheits- und Gesundheitsschutzplan erstellt. Der AN hat seine Beschäftigten über den SIGE-Plan zu informieren.
Der SIGE-Plan ist zu beachten und in der Firmenbauleitung bereitzuhalten.

10.13 Bautagesberichte
Der Auftragnehmer hat Bautagesberichte zu führen und diese dem Auftraggeber bzw. der Objektüberwachung wöchentlich unaufgefordert vorzulegen.
Die Bautagesberichte haben mindestens folgende Angaben zu enthalten:
- Personal-, Nachunternehmer- (Name, Lohngruppe) und Geräteeinsatz
- Materiallieferungen, Arbeitsleistung, Arbeitsfortschritt
- Klimadaten: Temperatur und Witterung
- Besondere Vorkommnisse: Begehungen, Behinderungen, Schäden, Unfälle, etc.
- Anweisungen durch die Objektüberwachung, bzw. den Bauherrn
- Abweichungen vom Leistungsverzeichnis, bzw. von der Ausführungsplanung

10.15 Herstellen von Zeichnungen und Unterlagen
- Vorgaben des Auftraggebers-
Die Planverteilung erfolgt ausschließlich digital. Die Planunterlagen werden dem AN digital im Format .pdf und bei Bedarf im Format .dwg zur Verfügung gestellt. Die Ausführungspläne werden dem AN in digitaler Ausführung unentgeltlich zur Verfügung gestellt. Die Planverteilung erfolgt bei E-Mail. Ausdrucke auf Papier sind vom AN für den eigenen Bedarf und auf eigene Kosten selbst zu organisieren.
Der Auftraggeber stellt als Grundlage für die vom Auftragnehmer zu erstellenden Planunterlagen folgende Unterlagen in digitaler Form zur Verfügung:
- Grundrisse
- Ansichten
- Schnitte
- evtl. Vorschlag für Baustelleneinrichtung

10.16 Herstellen von Zeichnungen und Unterlagen
- Formerfordernisse -
Der Auftragnehmer hat die Zeichnungen und Unterlagen normgerecht herzustellen. Die Zeichnungen sind in einem DIN A - Format zu fertigen. Das größte zulässige Format ist DIN A 0.
Der Planstempel des Auftraggebers ist nach dessen Anweisung anzuwenden.

10.17 Baufristenplan
Der Auftragnehmer hat auf Basis des vom AG vorgelegten Bauablaufplanes einen Baufristenplan für seine vertraglichen Leistungen zu erstellen, anhand dessen die Einhaltung der Vertragsfristen nachgewiesen und überwacht werden kann.
Die Festlegungen des Auftraggebers, z.B. zur baufachlichen oder terminlichen Koordinierung mit den übrigen Leistungsbereichen, sind zu berücksichtigen. Bei Änderungen der Vertragsfristen oder bei erheblichen Abweichungen von sonstigen Festlegungen ist der Plan durch den Auftragnehmer unverzüglich fortzuschreiben. Der Plan ist dem Auftraggeber 18 Werktage nach Auftragserteilung zu übergeben.

10.18 Abnahme
Eine förmliche Abnahme der Leistung wird verlangt. Eine Terminvereinbarung erfolgt erst nach vollständige Zusendung der Dokumentation.

Ende der Weiteren Besonderen Vertragsbedingungen

## Allgemeine Beschreibung der Bauaufgabe
Allgemeine Beschreibung der Bauaufgabe

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
Nach der westseitigen Erweiterung der Heizzentrale im Jahr 2022, soll im Jahr 2023 der Nordtrakt des Kurt-Huber-Gymnasiums saniert werden.

Der rechteckige dreigeschoßiger Baukörper überdeckt im Grundriss von West nach Ost ca. 11m x 102m und umfasst KG, EG und 1.OG.
Die Bausubstanz stammt aus dem Jahr 1954, die allseitige Erweiterung aus dem Jahre 1963 und 1969.

In allen Geschossen spannen Stahlbetonrippendecken von Außenwand zu Außenwand als 2 bzw. 3 Feld-System.
Die tragenden Wände wurden in Mauerwerk ausgeführt. Der Baukörper ist in der Länge 2-fach gefugt.

Auf der Südseite sind hauptsächlich Klassenzimmer (im EG und im OG jeweils 6 Stück) sowie Gruppenräume (UG) untergebracht, die durch einen Nordgang erschlossen werden.
Im Erdgeschoss, auf der westlichen Seite des Längsbaus, befand sich die Wohnung des Hausmeisters.
Die Erschließung erfolgt über zwei Treppenhäuser. Der Haupteingang der Grundschule ist östlich über die Pausenhalle zu erreichen. Auf der Westseite befindet sich ein zweiter Eingang vom Süden her, welcher direkt in den inneren Pausenhof führt.
Längs der Südseite ist das Gelände geböscht um die Belichtung der Räume im Untergeschoss zu ermöglichen. Der Flur im Norden wird über Lichtschächte belichtet.

Das bestehende Kaltdach soll entfernt und durch eine neue Holzkonstruktion mit PV Anlage ersetzt werden.
Auf der Nordseite wird der Baukörper durch 2 rechteckige Anbauten und dazwischenliegende Tiefhöfe räumlich erweitert.
Auf der Südseite ist eine neue Fassade mit Putz/ Verschattungsbalkon und einem neuen Werkhof auf KG-Niveau geplant.
Im Übrigen werden unter anderen in tragende Wände neue Öffnungen hergestellt oder bestehende Öffnungen erweitert. Hierzu sind entsprechende statische Abfangmaßnahmen im Bau- und Endzustand erforderlich. Es entstehen neue Lastkonzentrationen in der Gründung.
Das Gebäude ist durch Wände und Rippendecken ausreichend ausgesteift, die horizontale Belastung aus Erddruck entfällt weitestgehend.
Die Deckenbelastung durch Nutz- und Ausbaulasten darf sich auch nach der Sanierung nicht erhöhen, da keine Tragreserven vorhanden sind.

1) Bauliche Maßnahmen

Allgemeiner Sanierungsbedarf:
- Behebung brandschutztechnischer Mängel
- Energetische Sanierung
- Schadstoff-Sanierung
- Behebung allgemeiner bauphysikalischer Mängeln
- Herstellung der Barrierefreiheit
- Neuorganisation der Raumstruktur
- Sanierung aller Oberflächen

Beseitigung der folgenden funktionalen Mängel
- Grundrissänderungen der Klassenräume und Fachlehrsäle
- Erneuerung der Abhangdecken zur Verbesserung der Raumakustik
- Einrichtung einer Küche mit Speisesaal
- Werkhof im Untergeschoss als Bereich für Freiwerkstätten

Baugrund
Siehe Baugrundgutachten von Sinus Consult vom 24.01.2023.

Gründung
Die Gründung besteht aus Streifen- und Einzelfundamenten und muss wegen des neuen Werkhofes und der neuen, tiefer liegenden Bodenplatten vollständig mit DSV-Säulen unterfangen werden.

Energetische Sanierung
Für das Gebäude wird als Ziel der energetischen Sanierung der Standard GEG 40 festgelegt. Um dieses Ziel zu erreichen, werden alle Gebäudeumfassungsflächen mit einer zusätzlich Fassadendämmung versehen, die verglasten Flächen werden ausgetauscht. Der Keller erhält eine umlaufende Perimeterdämmung. Für den sommerlichen Wärmeschutz erhält die Südseite Putzbalkone mit begehbaren Lamellenrosten. Innenseitig wird ein zusätzlicher Blendschutz eingeplant.

Sanierungsbedarf Schadstoffe
Im Zuge der Sanierungsmaßnahmen werden die festgestellten Schadstoffe bauseits fachgerecht ausgebaut und entsorgt.

Interimsmaßnahmen
Es sind keine Interimsmaßnahmen zur Auslagerung von Klassenräume erforderlich.

## Arbeiten anderer Unternehmer auf der Baustelle
Arbeiten anderer Unternehmer auf der Baustelle

Zum Zeitpunkt des AN Bodenbelagsarbeiten sind folgende Firmen zeitgleich auf der Baustelle tätig:
- AN technische Gewerke (Heizung, Lüftung, Sanitär und Elektro)
- AN Gerüstarbeiten
- AN Malerarbeiten
- AN Schlosserarbeiten Innen
- AN Schreinerarbeiten
- AN Fliesenarbeiten
- AN Innentüren
- AN Trockenbauarbeiten

Auf Grund des straffen Terminplans kann es zu Überschneidungen kommen.
Es ist davon auszugehen, dass mehrere Firmen gleichzeitig auf der Baustelle tätig sind.
Eine enge Absprache und paralleles Arbeiten der verschiedenen Auftragnehmer sind Voraussetzung.

## Baustellenordnung
Baustellenordnung

00. Jeder Mitarbeiter des Auftragnehmers ist dem Bauherrn schriftlich mit Kopie eines Personaldokumentes (Personalausweis, Führerschein o.ä.) zu benennen.

01. Während der Bauarbeiten muss sich mindestens eine ständig anwesende Aufsichtsperson des Auftragnehmers ausreichend auf Deutsch verständigen können. Kann dies nicht gewährleistet werden, muss der AN eine/-n Dolmetscher/-in zur Verfügung stellen.

02. Das übrige Schulgelände, welches nicht zur aktuellen Baumaßnahme gehört, darf nicht betreten werden!

03. Anweisungen des Sicherheitskoordinators sind sofort umzusetzen. Die Sicherheitsunterweisungen von Nachunternehmern hat der Auftragnehmer eigenverantwortlich gemäß den Vorgaben der DGUV und BG vorzunehmen.

04. Auf dem Schulgelände bzw. der Baustelle herrscht absolutes Alkohol- und Rauchverbot. Bei erstmaligem Verstoß wird der Mitarbeiter des AN für den Arbeitstag vom Gelände verwiesen. Bei wiederholtem Verstoß erfolgt Hausverbot für den abgemahnten Mitarbeiter des AN!

05. Auf dem Schulgelände dürfen nur Fahrzeuge fahren, wenn dies für den Baubetrieb unvermeidlich ist. Dies ist vorab mit der örtlicher Bauleitung abzuklären bzw. von der Bauleitung erlaubt werden. Ebenso ist dies nur mit einer zusätzlichen Person, die als Einweiser und zur Sicherung dient, erlaubt. Sonstige Fahrzeuge müssen außerhalb, im öffentlichen Bereich, unter Einhaltung der Straßenverkehrsordnung geparkt werden.

06. Feuergefährliche Tätigkeiten sind der Bauleitung vorher anzuzeigen. Dazu gehören u.a. Schweißarbeiten, Flexarbeiten, Arbeiten mit Gasbrennern, Verwendung brandgefährlicher / explosionsgefährlicher Substanzen.

07. Auf Erfordernisse des Schulbetriebes ist besondere Rücksicht zu nehmen.
Die Einfahrten sind zu folgenden Zeiten nicht nutzbar: 7:30 - 9:00 Uhr und 12:00 - 14:00 Uhr
Auch sind Ein-/Ausgänge und Zuwege ständig freizuhalten!
In der Zeit von 7:30 - 8:15 Uhr darf keine Baustellenanlieferung über die Adalbert-Stifter-Straße erfolgen!

08. Es sind lärmintensive und erschütterungsstarke Arbeiten vorab bei der Bauleitung anzumelden.
Baustelleneinrichtungsflächen sind mit der örtlichen Bauleitung abzustimmen.

09. Die eigenen Arbeitsflächen sind vom AN am Ende eines jeden Arbeitstages aufzuräumen. Fenster und Türen sind zu schließen.

Ende der Allgemeinen Beschreibung der Bauaufgabe

## Darstellung der Bauaufgabe
Darstellung der Bauaufgabe

Gegenstand der Ausschreibungen sind Bodenbelagarbeiten gemäß beiliegendem Übersichtsplan.
Die Ausführung erfolgt im Untergeschoss, Erdgeschoss und Obergeschoss, auszuführen sind folgende
Leistungen:

- Vorbehandlung Gussasphalt-  und Zementestrich
- Systemabdichtung von Boden- und Wandflächen unter elastischen Belägen, in den WC-Bereichen und in der Küche
- Bodenbelag Kautschuk R9 in Fluren, Treppenhäusern und Klassenräumen
- Bodenbelag Kautschuk R9 auf Treppen
- Bodenbelag Kautschuk R10 B in den WC-Bereichen
- Bodenbelag Kautschuk R10 in den Fachräumen
- Bodenbelag Kautschuk R11 in der Küche
- Wandbelag Kautschuk in den WC-Bereichen als ca. 115 cm hoher Wandbelag
- Hohlkehlsockel aus Kautschuk in der Küche und den WC-Bereichen
- Sockelleisten aus lackiertem Massivholz

Ende der Darstellung der Bauaufgabe

## Anlagenverzeichnis
Anlagenverzeichnis

1. Architektur

3427-KHG-ARC-AN-XX-001-5f05- Ansichten
3427-KHG-ARC-SC-XX-003-5f05- Querschnitte 02-03

3427-KHG-ARC-GR-UG-001-5f12- Grundriss UG-01
3427-KHG-ARC-GR-UG-002-5f10- Grundriss UG-02
3427-KHG-ARC-GR-EG-001-5f12- Grundriss EG-01
3427-KHG-ARC-GR-EG-001-5f08- Grundriss EG-02
3427-KHG-ARC-GR-OG-001-5f10- Grundriss OG-01
3427-KHG-ARC-GR-OG-002-5f08- Grundriss OG-02

3427-KHG-ARC-DT-D7-003-5v01- Treppe Ost
3427-KHG-ARC-DT-D7-004-5v00- Treppe Nord
3427-KHG-ARC-DT-D7-005-5v01- Treppe West

3427-KHG-ARC-GR-XX-007-5v00- Übersicht Bodenbeläge
3427-KHG-ARC-DT-D5-009-5f00- Wandansichten WC-Kern Ost EG-OG

2. Allgemein/ Baustelle

3427-KHG-ARC-BE-XX-001-5f03- Baustelleneinrichtung

## Technische Angaben
Technische Angaben

1. Muster
Von allen zur Verwendung kommenden Materialien ist dem AG Muster zur Genehmigung vorzulegen, wie z.B. für Bodenbeläge, Sockelleisten und Schienen. Die vom AG ausgewählten Muster verbleiben beim AG.
Diese Leistung wird nicht gesondert vergütet.

2. Technische Datenblätter
Vor Ausführung sind von allen angeboteten Belägen Produktdatenblätter vorzulegen.

3. Höhennivellement
Es sind Aufmaßprotokolle anzufertigen und der Bauleitung zu übergeben. Das Höhennivellement erfolgt mittels Laser. Dabei sind Meßpunktabstände von max. 1,5m einzuhalten.

4 Untergründe
Die Untergründe bestehen aus bauseits neu eingebrachtem Zementestrich und Gussasphaltestrichen.

5. Verlegung
Die Verlegerichtung der Bodenbeläge wird von den AG vorgegeben. Bodenbeläge in Türbereichen dürfen nicht mit Streifen belegt werden, sondern sind in zusammenhängenden Bahnen mit dem angrenzenden Bodenbelag zu verlegen.

6. Elektrostatisches Verhalten
Für alle Baustoffe einschl. Untergrundvorbehandlung, Kleber, Belag gilt ein elektrostatisches Verhalten beim Begehen nach EN 1815= antistatisch, Aufladung < 2 kV.

7. Schutz der Türzarge/ Leibungsverkleidung
Die Türzargen und die Leibungsverkleidungen der Innentüren sind bereits oberflächenfertig montiert. Der AN Bodenbelagsarbeiten hat dafür zu Sorgen, dass beim Anarbeiten der Bodenbeläge an die Türzargen/ Leibungsverkleidungen geeignete Schutzmaßnahmen getroffen werden, und eine Beschädigung der Oberflächen ausgeschlossen wird.

8. Rutschsicherheit
Die geforderte Rutschsicherheitseinstufung muss durch die produkteigene Beschaffenheit des Bodenbelages erreicht werden. Eine nachträgliche Beschichtung des Bodenbelages zum Erreichen der Rutschsicherheitsklasse ist nicht zulässig.

9. Anforderung
Es dürfen nur beschichtungs- und lackfreie Beläge aus Kautschuk angeboten werden . Die angebotenen Beläge müssen dauerhaft ohne Oberflächenbeschichtung zu unterhalten bzw. zu reinigen sein.

Ende der ZTVs für Bodenbelagsarbeiten

## Bodenbelagsarbeiten KHG-NT-26 Bodenbelagsarbeiten
Datum: 08.01.2026

### 1 Bodenbelagsarbeiten

#### 1.1 Allgemein

**1.1.1 Vorhalten von Aufenthalts- und Lagerräumen**
Vorhalten von Aufenthalts- und Lagerräumen, da der Auftraggeber Räume, die leicht verschließbar gemacht werden können, nicht zur Verfügung stellt.
Menge: 1,000 psch

#### 1.2 Dokumentation

**1.2.1 Erstellen Dokumentation**
Der AN hat für seine Leistungen eine technische Dokumentation zu erstellen und vor der Abnahme dem AG zu übergeben.

Bestandteil sind u.a.:
- technische Produktblätter/ Sicherheitsdatenblätter,
- Zulassungen,
- Einbauanleitungen,
- Prüfprotokolle,
- Abnahmeunterlagen Dritter,
- Übereinstimmungserklärungen,
- Fachbauleitererklärung,
- Fachunternehmererklärung,
- Bautagebücher
. Reinigungshinweise des Herstellers

Die Dokumentationsunterlagen sind sortiert und zusammengestellt in A4-Ordnern 2-fach und auf Datenträger (CD) im Dateiformat pdf 1-fach zu übergeben.

Der genauer Umfang und die Form sind rechtzeitig mit dem AG abzustimmen.

Eine Abnahme der Leistung kann nur vereinbart werden nach vollständige Zusendung der Dokumentation.
Menge: 1,000 psch

#### 1.3 Vorarbeiten

**1.3.1 Feuchtigkeitsmessung**
Feuchtigkeitsmessung nach dem CM-Verfahren DIN 18560-1, Ausführung auf Anordnung des AG.
Menge: 5,000 St

**1.3.2 Akklimatisierung Kautschukbelag**
Akklimatisierung Kautschukbelag

Mehraufwand für Akklimatisierung der nachfolgend im LV beschriebene Bodenbeläge aus Kautschuk vor Verlegungsarbeiten.

Akklimatisierung nach Herstellerangaben (mind. 24 Stunden)

Abrechnung nach verlegten Belägen.
Menge: 3050,000 m2

**1.3.3 Untergrund reinigen Entfernen Grobschmutz, Treppenhäuser und Treppen**
Reinigen des Untergrundes aus Zementestrich und Beton von grober Verschmutzung, wie Beton-, Mörtel- und Farbreste, festhaftend,
Ausführung nach Wahl des AN im Bereich der Treppenhäuser auf Podesten und Treppenstufen.
Die aufgenommene Stoffe sind zu sammeln und fachgerecht zu entsorgen, inkl. aller Entsorgungsgebühren und Transportkosten.

Abfall ist nicht gefährlich, nicht schadstoffbelastet.

Ausführung nur nach gesonderter Anordnung durch die Bauleitung.
Menge: 165,000 m2

**1.3.4 Untergrund reinigen schleifen/saugen Gussasphaltestrich**
*** Bezugsbeschreibung
Reinigen des Untergrundes aus Gussasphaltestrich, von grober Verschmutzung, wie Beton-, Mörtel- und Farbreste, festhaftend,
Reinigung erfolgt durch schleifen und saugen,
aufgenommene Stoffe sammeln und fachgerecht entsorgen, inkl. aller Entsorgungsgebühren und Transportkosten.

Abfall ist nicht gefährlich, nicht schadstoffbelastet.

Ausführung nur nach gesonderter Anordnung durch die Bauleitung.
Menge: 2100,000 m2

**1.3.5 Untergrund reinigen schleifen/saugen Zementestrich**
*** wie Position 1.3.4
Reinigen des Untergrundes aus Zementestrich
Menge: 950,000 m2

**1.3.6 Aussparungen im Estrich schließen**
Aussparung im Fußbodenaufbau schließen,
Größe bis ca. 20x20 cm.

Ausführung durch Ergänzen von Abdichtungsbahnen (nur im UG), Dämmschichten (EPS-Wärmedämmung bis 120mm und MW-Trittschalldämmung D=20mm), Trennlage und Estrich D=bis 65 mm, wie angrenzender Fußbodenaufbau.

Leistung einschl. Anschlussfugen mit Zweikomponenten-Reaktionsharz schließen, Einschneiden, Säubern, Einlegen von Wellenverbindern und Absanden.

Ausführung nur nach gesonderter Anordnung durch die Bauleitung.
Menge: 5,000 St

**1.3.7 Scheinfuge/Riss schließen 2K-Reaktionsharz-Fugenmasse**
STLB-Bau 2025-10 036
Kraftschlüssiges Schließen von Scheinfugen/Rissen im Untergrund mit Zweikomponenten-Reaktionsharz.
Menge: 10,000 m

**1.3.8 Scheinfuge/Riss schließen 2K-Reaktionsharz-Fugenmasse Wellenverbinder**
STLB-Bau 2025-10 036
Kraftschlüssiges Schließen von Scheinfugen/Rissen im Untergrund mit Zweikomponenten-Reaktionsharz, einschl. Einschneiden, Säubern, Einlegen von Wellenverbindern und Absanden.
Menge: 35,000 m

**1.3.9 Untergrund ausgleichen Gussasphaltestrich D bis 3mm**
*** Bezugsbeschreibung
Ausgleichen des Untergrundes aus Gussasphaltestrich, in Teilflächen mit größeren Unebenheiten,
Ausführung mit Ausgleichsmasse, mit Rakelgerät und Stachelwalze, Dicke bis 3 mm, Ausführung in Teilflächen.

Ausführung nur nach gesonderter Anordnung durch die Bauleitung.
Menge: 840,000 m2

**1.3.10 Untergrund ausgleichen Gussasphaltestrich D 3-4mm**
*** wie Position 1.3.9
Dicke über 3 bis 4 mm
Menge: 315,000 m2

**1.3.11 Untergrund ausgleichen Gussasphaltestrich D 4-5mm**
*** wie Position 1.3.9
Dicke über 4 bis 5 mm
Menge: 210,000 m2

**1.3.12 Untergrund ausgleichen Zementestrich D bis 3mm**
*** Bezugsbeschreibung
Ausgleichen des Untergrundes aus Zementestrich, in Teilflächen mit größeren Unebenheiten,
Ausführung mit Ausgleichsmasse, mit Rakelgerät und Stachelwalze, Dicke bis 3 mm, Ausführung in Teilflächen.

Ausführung nur nach gesonderter Anordnung durch die Bauleitung.
Menge: 400,000 m2

**1.3.13 Untergrund ausgleichen Zementestrich D 3-4mm**
*** wie Position 1.3.12
Dicke über 3 bis 4 mm
Menge: 150,000 m2

**1.3.14 Untergrund ausgleichen Zementestrich D 4-5mm**
*** wie Position 1.3.12
Dicke über 4 bis 5 mm
Menge: 100,000 m2

**1.3.15 Ausgleichsschicht Treppenpodest bis 5 mm**
*** Bezugsbeschreibung
Ausgleichsschicht auf Treppenpodest bis 5 mm, mit schnellabbindendem
1-komponentigem Ausgleichsmörtel auf PCC Basis,
Druckfestigkeit 20 N/mm2, Biegezugfestigkeit 4 N/mm2, Haftzugfestigkeit mind. 1,5 N/mm2, Oberfläche zur Aufnahme von elastischen Belägen glatt abziehen, Ausführung einschl. Untergrundvorbehandlung durch Schleifen, einschl. Haftgrundierung.
Menge: 5,000 m2

**1.3.16 Dicke über 5-10 mm**
*** wie Position 1.3.15
Menge: 5,000 m2

**1.3.17 Untergrund ausgleichen auf Treppenstufen, Dicke bis 5 mm**
*** wie Position 1.3.15
Ausgleichsschicht auf Trittstufen, Breite bis 30 cm,
Stufenlänge 185 bis 200 cm.
Abrechnung nach Stufenlänge in Meter,
Dicke bis 5 mm
Menge: 10,000 m

**1.3.18 Untergrund ausgleichen auf Treppenstufen, Dicke über 5 bis 10 mm**
*** wie Position 1.3.15
Ausgleichsschicht auf Trittstufen, Breite bis 30 cm,
Stufenlänge 185 bis 200 cm.
Abrechnung nach Stufenlänge in Meter,
Dicke über 5 bis 10 mm
Menge: 6,000 m

**1.3.19 Abschalung der Ausgleichsschicht**
*** Bezugsbeschreibung
Abschalung bzw. Abstellung der Ausgleichsschicht auf Treppenpodesten,
Höhe bis 10 mm, glatt und absatzfrei.
Menge: 5,000 m

**1.3.20 an Stufenvorder- und Stufenseitenkante**
*** wie Position 1.3.19
Menge: 20,000 m

**1.3.21 Grundierung Bodenflächen aus Gussasphaltestrich**
*** Bezugsbeschreibung
Grundierung von Bodenflächen aus Gussasphaltestrich, unbeheizt, für Kautschukbeläge mit systemgerechten Grundiermittel, gemäß Herstellerangaben. Grundierung als Haftbrücke, abgestimmt auf die restlichen Systemkomponenten.
Grundierung löselmittelfrei, entspr. GEV-EMICODE EC 1 Plus oder gleichwertig emissionsarmen Dispersions-Spezial-Grundierung.

Ausführung auf Anordnung des AG.
Menge: 2100,000 m2

**1.3.22 Grundierung Bodenflächen aus Zementestrich**
*** wie Position 1.3.21
Untergrund Zementestrich, für Bereiche ohne Dichtgrundierung.
Menge: 355,000 m2

**1.3.23 Dichtgrundierung auf Zementestrich**
Dichtgrundierung auf Zementestrich, auf 2-K-Epoxidharzbasis,
als Feuchtigkeitssperrschicht, Auftrag 2-fach,
die obere Schicht ist abzusanden, Schichtdicke 0,8 mm, überschüssiges Material ist nach Erhärtung abzusaugen.
Ausführung nach Herstellervorschrift, auf Anordnung des AG.
Bereich: Untergeschoss
Menge: 603,000 m2

**1.3.24 Untergrund spachteln D 3mm Gussasphalt**
Vollflächiges Spachteln des Untergrundes aus Gussasphaltestrich, in Rakeltechnik, mittlere Dicke 3 mm, für Bodenbelagarbeiten, zur Aufnahme von Bodenbelag Klasse 34 DIN EN ISO 10874 (gewerblicher Bereich, sehr starke Beanspruchung), Untergrund waagerecht.
Menge: 2100,000 m2

**1.3.25 Untergrund spachteln D 3mm Zementestrich**
Vollflächiges Spachteln des Untergrundes aus Zementestrich, in Rakeltechnik, mittlere Dicke 3 mm, für Bodenbelagarbeiten, zur Aufnahme von Bodenbelag Klasse 34 DIN EN ISO 10874 (gewerblicher Bereich, sehr starke Beanspruchung), Untergrund waagerecht.
Menge: 1000,000 m2

**1.3.26 Untergrund, Mehraufwand Ebenheit, 1-flg. Rauch- und Brandschutztüren**
*** Bezugsbeschreibung
Mehraufwand für die Untergrundausbildung im Bereich von 1-flügeligen Innentüren mit Rauch- und Brandschutzanforderungen einschl. zugehörigem Türaufschlagbereich mit Ebenheitstoleranzen unter den Werten der DIN 18202, mit Nulltoleranz.
Ausführung in unterschiedlichen Einzelflächen, in Kleinflächen bis ca. 2 m2. Ausführung für aufgeführte Innentüren in Ebenen:

UG: 0.02-T01, 0.03-T01, 010.-T01, 0.12-T01, 0.19-T01, 0.20-T01, 0.22-T01  EG: 1.06-T01, 1.11-T02, 1.16-T02, 1.17-T01, 1.18-T01  OG: 2.01b-T01, 2.10-T01, 2.12-T02, 2.17-T02, 2.18-T01, 2.19-T01
Menge: 18,000 St

**1.3.27 Untergrund, Mehraufwand Ebenheit, 2-flg. Rauch- und Brandschutztüren**
*** wie Position 1.3.26
für die 2-flügeligen Innentüren mit Rauch- und Brandschutzanforderungen in den Fluren, Größe der Fläche bis 4 m2

UG: 0.06-T01, 0.22-T01, 0.23-T01, 0.25-T01
EG: 1.02-T01, 1.22-T01; 1.23-T01, 1.25-T01
OG:  2.07-T01, 2.23-T01, 2.24-T01, 2.25-T01
Menge: 12,000 St

**1.3.28 Überstand Randdämmstreifen abschneiden**
Abschneiden des Überstandes der bauseits neu verlegten Randdämmstreifen aus PE-Schaum, bzw. Mineralwolle, nach Verlegung der Bodenbeläge.
Menge: 1250,000 m

**1.3.29 Estrichrandstreifen stellen, falls nicht vorhanden**
Estrichrandstreifen falls nicht vorhanden herstellen, aus PE-Schaum, mit Folienlasche, selbstklebend, für schwimmenden Estrich auf Dämmschicht,
Höhe ca. 100mm, Dicke bis 10mm
Menge: 150,000 m

#### 1.4 Schutzmaßnahmen

**1.4.1 Besonderer Schutz von Einbauteilen auf Anordnung des AG**
*** Bezugsbeschreibung
Abdecken und Abkleben von Glas- bzw. Fassadenflächen im Innenbereich bzw. raumseitig, staubdicht mit Folie für nachfolgend beschriebene Leistungen.
Ausführung als besondere Schutzmaßnahmen, gem. DIN 18365 Punkt. 4.2.19.
Herstellen und rückstandsloses beseitigen, Stöße überlappen, Ränder kleben, einschl. Vorhaltung und fachgerechter Entsorgung des verwendeten Materials nach dessen Entfernung.
Die Oberfläche der Bauteile darf durch die Beklebung nicht geschädigt werden.

Ausführung in Teilflächen nur auf besondere Anordnung des AG
Menge: 750,000 m2

**1.4.2 Schutzabdeck. Anlagenteile**
*** wie Position 1.4.1
Schutzabdeckung von Anlagenteilen, Einzelgröße bis 5 m2
Menge: 50,000 m2

**1.4.3 Schutzabdeckung für Bodenbelag Kautschuk Filzpappe**
Schutzabdeckung für die vorbeschriebenen Beläge, mit Filzpappe, mind 300 g/m², darunter Trennlage aus PE-Folie, Dicke 0,2 mm, Stöße sind dicht und rutschfest zu verkleben.
Leistung einschl. Wiederentfernen und Entsorgung nach Aufforderung durch die Bauleitung.
Kleberückstände sind vollständig zu entfernen.

Es ist miteinzukalkulieren, dass die Abdeckung in Teilabschnitten zu unterschiedlichen Zeitpunkten entfernt werden muss, auch zu einem Zeitpunkt, wenn der AN nicht mehr auf der Baustelle ist.
Menge: 3100,000 m2

**1.4.4 Schutzabdeckung für Bodenbelag Kautschuk Hartfaserplatte**
*** Bezugsbeschreibung
Schutzabdeckung für die vorbeschriebenen Beläge, mit Hartfaserplatte, Dicke 4 mm, darunter Trennlage aus PE-Folie, Dicke 0,2 mm, Stöße sind dicht und rutschfest zu verkleben.
Leistung einschl. Wiederentfernen und Entsorgung nach Aufforderung durch die Bauleitung.
Kleberückstände sind vollständig zu entfernen.

Ausführung in Teilflächen auf besondere Anordnung der Bauleitung.

Es ist miteinzukalkulieren, dass die Abdeckung in Teilabschnitten zu unterschiedlichen Zeitpunkten entfernt werden muss, auch zu einem Zeitpunkt, wenn der AN nicht mehr auf der Baustelle ist.
Menge: 250,000 m2

**1.4.5 auf Treppenstufen, für Tritt- und Setzstufen**
*** wie Position 1.4.4
auf Treppenstufen, für Tritt- und Setzstufen, Trittfest und rutschsicher, Stufenbreite 28-30 cm, Stufenhöhe 17-18 cm.
Menge: 205,000 m

#### 1.5 Abdichtung von Boden- und Wandflächen unter elastischen Belägen

*Hinweis: Allgemeine Erläuterung*
Bereich Untergeschoss - Obergeschoss,
Raumgröße 2,5-35 m2.
Die Räume in den WC-Bereichen, den Putzräumen, der Küche und den Fachräumen erhalten elastische Beläge aus Kautschuk, aufgrund der vorhandenen Bodenabläufe und damit verbundener intensiven Reinigung, erhalten diese Bodenflächen ein Abdichtungssystem für den Einsatz unter elastischen Belägen, gem. DIN 18534-1 Wassereinwirkungsklasse W2-I (hoch), Rissklasse R1-I versehen.
Wandflächen hinter Sanitärgegenständen in den WC´s und Putzräumen erhalten ebenfalls Kautschukbeläge, diese Flächen werden ebenfalls abgedichtet,
Untergrund Gipskarton bzw. Kalk-Zementputz gerieben.

**1.5.1 Grundieren Bodenflächen ZE**
Grundieren des Untergrundes aus Zementestrich, mit systemgebundener Haft- und Tiefengrundierung,, zur Aufnahme der nachfolgend beschriebenen Flächenabdichtung.
Bereich: Untergeschoss
Menge: 191,000 m2

**1.5.2 Grundieren Bodenflächen GU**
Grundieren des Untergrundes aus Gussasphaltestrich, mit systemgebundener Haft- und Tiefengrundierung,, zur Aufnahme der nachfolgend beschriebenen Flächenabdichtung.
Bereich: Erdgeschoss und Obergeschoss
Menge: 127,000 m2

**1.5.3 Anschlussfuge an aufgehenden Bauteilen in der Abdichtung der Bodenflächen**
*** Bezugsbeschreibung
Anschluss an aufgehende Bauteile in der Abdichtung der Bodenflächen von Innenräumen DIN 18534-1 mit Abdichtungsband aus Polypropylen Vlies mit innenliegender PE-Membrane und Schnittschutzband, Breite Dichtband 120 mm, Wassereinwirkungsklasse W2-I (hoch), Rissklasse R1-I (Rissbreitenänderung/-neubildung nach Aufbringen der Abdichtung bis 0,2 mm),
umlaufend 5 cm hochführen und vollflächig mit systemkonformem, lösemittelfreiem, feuchtigkeitsbeständigem 1-Komponenten MS-Klebstoff nach DIN EN ISO 22636, sehr emissionsarm gem. EMICODE-Klasse EC1 PLUS, vollflächig und hohlraumfrei auf Untergrund verkleben.
Menge: 301,000 m

**1.5.4 Anschlussfuge an vertikalen Wandecken, Höhe bis 115 cm.**
*** wie Position 1.5.3
Menge: 60,000 m

**1.5.5 90 Grad Innenecke als Formstück zu vorbeschriebenem Dichtband**
90 Grad Innenecke als Formstück zu vorbeschriebenem Dichtband an aufgehenden Bauteilen
Menge: 100,000 St

**1.5.6 90 Grad Aussenecke als Formstück zu vorbeschriebenem Dichtband**
90 Grad Aussenecke als Formstück zu vorbeschriebenem Dichtband an aufgehenden Bauteilen
Menge: 33,000 St

**1.5.7 Abdichtung von Durchdringung mit Dichtmanschette Durchmesser bis 25 mm**
*** Bezugsbeschreibung
Abdichtung von Durchdringung mit Dichtmanschette in der Abdichtung der Bodenflächen von Innenräumen DIN 18534-1 mit Dichtmanschette aus Polypropylen Vlies mit innenliegender PE-Membrane Wassereinwirkungsklasse W2-I (hoch), Rissklasse R1-I (Rissbreitenänderung/-neubildung nach Aufbringen der Abdichtung bis 0,2 mm),
Größe ca. 140x140 mm, für einen Rohrdurchmesser bis 65 mm,
vollflächig mit systemkonformem, lösemittelfreiem, feuchtigkeitsbeständigem 1-Komponenten MS-Klebstoff nach DIN EN ISO 22636, sehr emissionsarm gem. EMICODE-Klasse EC1 PLUS, vollflächig und hohlraumfrei auf Untergrund verkleben.
Einzudichten sind Heizleitungspaare bis 2x DN25.
Menge: 4,000 St

**1.5.8 Abdichtung von Durchdringung an Bodenflächen, Durchmesserüber 25 bis 65 mm.**
*** wie Position 1.5.7
Abdichtung von Durchdringung an Bodenflächen, Durchmesser über 25 bis 65 mm.
Menge: 6,000 St

**1.5.9 Abdichtung von Durchdringung an Bodenflächen, Durchmesser über 65 bis 115 mm.**
*** wie Position 1.5.7
Menge: 3,000 St

**1.5.10 für Bodenablauf, Durchmesser der Durchdringung bis DN 200, Größe der Dichtmanschette ca. 425x425 mm**
*** wie Position 1.5.7
Dichtmanschette für Bodenablauf, Durchmesser der Durchdringung bis DN 200, Größe der Dichtmanschette  ca. 425x425 mm.
Menge: 24,000 St

**1.5.11 Abdichtung von Durchdringung an Wandflächen, Durchmesser bis 65 mm, Untergrund imprägnierter Gipskarton,**
*** wie Position 1.5.7
Abdichtung von Durchdringung an Wandflächen, Durchmesser bis 65 mm,  Untergrund imprägnierter Gipskarton, einschl. Grundierung nach Wahl des AN.
Menge: 100,000 St

**1.5.12 Abdichtung von Durchdringung an Wandflächen, Durchmesser über 65 bis 115 mm, Untergrund imprägnierter Gipskarton,**
*** wie Position 1.5.7
Abdichtung von Durchdringung an Wandflächen, Durchmesser über 65 bis 115 mm, Untergrund imprägnierte Gipskartonplatten, einschl. Grundierung nach Wahl des AN.
Menge: 20,000 St

**1.5.13 Abdichtung von Durchdringung an Wandflächen, Durchmesser über 65 bis 115 mm, Untergrund imprägnierter Gipskarton,**
*** wie Position 1.5.7
Abdichtung von Durchdringung an Wandflächen, quadratisch, Abmessung bis 250x250 mm, Untergrund imprägnierte Gipskartonplatten, einschl. Grundierung nach Wahl des AN.
Menge: 26,000 St

**1.5.14 Systemabdichtung unter elastischem Bodenbelag innen W2-I Polypropylen Vlies mit innenliegender PE-Membrane D 0,5mm**
*** Bezugsbeschreibung
Abdichtung der Bodenflächen in Innenräumen DIN 18534-1 unter elastischen Belägen, Wassereinwirkungsklasse W2-I (hoch), Rissklasse R1-I (Rissbreitenänderung/-neubildung nach Aufbringen der Abdichtung bis 0,2 mm), mit Polypropylen Vlies mit innenliegender PE-Membrane, Dicke mind. 0,5 mm,
vollflächig mit systemkonformem, lösemittelfreiem, feuchtigkeitsbeständigem  1-Komponenten MS-Klebstoff nach DIN EN ISO 22636, sehr emissionsarm gem. EMICODE-Klasse EC1 PLUS, vollflächig und hohlraumfrei auf Untergrund kleben.
Menge: 318,000 m2

**1.5.15 Einbau an Wänden,**
*** wie Position 1.5.14
Einbau an Wänden, als 115 cm hoher Streifen, hinter den Sanitärgegenständen, Untergrund Vorsatzschalen mit Bekleidung aus imprägnierten Gipskartonplatten, einschl. Grundierung nach Wahl des AN.
Menge: 70,000 m2

**1.5.16 Einbau an Wänden, Putz**
*** wie Position 1.5.14
Einbau an Wänden, als 115 cm hoher Streifen, Untergrund Kalk-zementputz gerieben, einschl. Grundierung nach Wahl des AN.
Menge: 18,000 m2

**1.5.17 Ausgleichsspachtelung Dicke 3 mm**
*** Bezugsbeschreibung
Ausgleichsspachtelung auf vorbeschriebener Flächenabdichtung mit systemkonformer selbstverlaufende, spannungsarme, zementäre Ausgleichsmasse,
Dicke 3 mm, Oberflächenfertig zur Aufnahme des elastischen Belags.
Menge: 318,000 m2

**1.5.18 Ausgleichsspachtelung an Wänden im Bereich der Systemabdichtung**
*** wie Position 1.5.17
Ausgleichsspachtelung an Wänden im Bereich der Systemabdichtung, Höhe bis 115 cm.
Menge: 88,000 m2

**1.5.19 Ausgleichsspachtelung Dicke 3 mm, vorab auf Putz**
*** Bezugsbeschreibung
Ausgleichsspachtelung auf vorab auf verputzten Wandflächen, Untergrund Kalk-Zemenputz gerieben, auf nachfolgende Flächenabdichtung abgestimmt,  spannungsarme, zementäre, einschl. Grundierung nach Wahl des AN.
Dicke 3 mm, Oberflächenfertig zur Aufnahme der Flächenabdichtung,
Ausführung auf besondere Anordnung der Bauleitung.
Menge: 10,000 m2

**1.5.20 Dicke über 3-6 mm.**
*** wie Position 1.5.19
Menge: 5,000 m2

**1.5.21 Setzen von bauseits zur Verfügung gestelltem Bodenablauf, einschl. Verguss.**
Setzen von bauseits zur Verfügung gestelltem Aufsatzstück des Bodenablauf, absolut höhengerecht, einschl. Verguss mit Kunstharzmörtel (flüssigkeitsdicht),
Ausführung in Abstimmung mit dem AN Sanitär.
Größe der zu vergießenden Aussparung bis 0,6 m x 0,6 m,
Tiefe bis 65 mm, Oberfläche glatt abgezogen, zur Aufnahme der Abdichtung.
Menge: 24,000 St

#### 1.6 Kautschukbelag, Sanitärräume R10

*Hinweis: Allgemeine Erläuterung*
Bereich Untergeschoss - Obergeschoss,
Raumgröße 2,5-13,5 m2.
Die Räume erhalten Bodenabläufe und werden Aufgrund der intensiven Reinigung mit Hohlkehlsockel versehen. Sämtliche Bahnenstöße werden in diesem Bereich verfugt.
Die mit Sanitärgegenständen ausgestatteten Wandbereiche erhalten
Kautschukbelag, Höhe 115 cm. Der Hohlkehlsockel läuft auch in diesem Bereich durch. Der Wandbelag wird geschossweise in unterschiedlichen Farbtönen zum Bodenbelag abgesetzt.
Die Verlegung der Boden- und Wandbeläge erfolgt auf vorhandenem Abdichtungssystem. Das Abdichtungssystem wird in einem extra Abschnitt beschrieben.

Siehe Plan 3427-KHG-ARC-GR-XX-007-5v00- Übersicht Bodenbeläge und
Plan 3427-KHG-ARC-DT-D5-009-5f00- Wandansichten WC-Kern Ost EG-OG.

**1.6.1 Bodenbelag Kautschuk homogen Kl.34 R10A, D 2mm granulatgemustert**
*** Bezugsbeschreibung
Bodenbelag aus Kautschuk DIN EN 1817, homogen, Einstufung DIN EN ISO 10874 Klasse 34 (gewerblicher Bereich, sehr starke Beanspruchung), Trittschallverbesserungsmaß über 4 bis 6 dB, DIN EN ISO 10140-3, geeignet für Stuhlrollen DIN EN 12529 Typ W, Brandverhaltensklasse DIN EN 13501-1 BFL-s1, Bewertungsgruppe Rutschgefahr R 10 ASR A1.5, Bewertungsgruppe Rutschgefahr A DGUV Information 207-006, beständig gegen Öle, Fette, Desinfektionsmittel gemäß Anforderungen nach EN 1817,
Brandtoxikologisch unbedenklich nach DIN 53436,
Frei von chlorhaltigen Polymeren und potenziell allergieauslösenden Duftstoffen.
Elektrostatisches Verhalten beim Begehen nach EN 1815: antistatisch, Aufladung < 2 kV,
Abrieb nach ISO 4649, mittlerer Volumenverlust bei 5 N Belastung: 100 mm3,
Dicke 2 mm,
Oberfläche Eben, matt, ohne werkseitige Oberflächenvergütung,ohne Strukturierung mit spezieller Oberflächentechnologie, mit richtungsfrei eingestreuten Granit-Splittern. Farbe nach Wahl des AG aus dem Standardprogramm. Der Bodenbelag wird Aufgrund der Verlegung im Feuchtraum verfugt, in Bahnen, Bahnenbreite ca. 1,22 m, vollflächig mit systemkonformem, lösemittelfreiem, feuchtigkeitsbeständigem 1-Komponenten MS-Klebstoff nach DIN EN ISO 22636, sehr emissionsarm gem. EMICODE-Klasse EC1 PLUS, hohlraumfrei
auf Untergrund kleben. Verfugung gemäß extra Position.
Menge: 128,000 m2

**1.6.2 Verlegung an Wänden, als 115 cm hoher Streifen**
*** wie Position 1.6.1
Verlegung an Wänden, als 115 cm hoher Streifen, Einbau liegend, d. h die Bahnen müssen über die gesamte Wandlänge durchlaufen und dürfen nur an den Innen- und Außenecken gestoßen werden,
s. Übersichtsplan 3427-KHG-ARC-DT-D5-009-5f00- Wandansichten WC-Kern Ost EG-OG.
Menge: 88,000 m2

**1.6.3 Sockelausbildung aus Bodenbelagsstreifen, mit Hohlkehle**
*** wie Position 1.6.1
als Hohlkehlsockel, Höhe 100 mm, Ausführung mit Bodenbelagsstreifen, Breite 200 mm, Ausführung  unter Verwendung eines Hohlkehlprofiles ca. 15 x 15 mm, nach Herstellervorgaben anfertigen und gemäß Verlegerichtlinien bündig an Bodenbelag ansetzten und hochführen.
In den WC- und Putzräumen je allseitig umlaufend, incl. aller Innen- und Außenecken.
Menge: 212,000 m

**1.6.4 Ausbildung der 90 Grad Innen- und Außenecken an Hohlkehlsockel**
Ausbildung der 90 Grad Innen- und Außenecken an vorbeschriebenem Hohlkehlsockel, als 200 mm breiter Streifen, mittels passgenauen Gehrungsschnitten.
Abrechnung nach Stück Ecke
Menge: 142,000 St

**1.6.5 Anschluss Bodenbelag aus Kautschuk an Bodenablauf, 4-seitig mittels Passschnitt**
Anschluss Bodenbelag aus Kautschuk an Bodenablauf, 4-seitig sichtbar mittels Passschnitt. Größe bis 250x250 mm.
Menge: 18,000 St

**1.6.6 Anschluss Bodenbelag aus Kautschuk an Rohrdurchführung, D=25 mm.**
Anschluss Bodenbelag aus Kautschuk an Rohrdurchführung, Durchmesser bis 25 mm.
Menge: 8,000 St

**1.6.7 Anschluss Wandbelag aus Kautschuk an Rohrdurchführung, D=65 mm.**
*** Bezugsbeschreibung
Anschluss Wandbelag aus Kautschuk an Rohrdurchführung, Durchmesser bis 65 mm.
Menge: 100,000 St

**1.6.8 Anschluss Wandbelag aus Kautschuk an Rohrdurchführung, D über 65 bis 115 mm**
*** wie Position 1.6.7
Durchmesser über 65 bis 115 mm.
Menge: 20,000 St

**1.6.9 Anschluss Wandbelag aus Kautschuk an Durchdringung b 250x250 mm.**
*** wie Position 1.6.7
an quadratische Durchdringung, Abm. bis 250x250 mm.
Menge: 26,000 St

**1.6.10 Verfugung Bodenbelag aus kautschuk mit Thermoschnur, farblich auf Bodenbelag abgestimmt**
Verfugung der Stöße im Bodenbelag aus Kautschuk, einschl. der Stöße zwischen Bodenbelag und Sockelstreifen, mit Thermoschnur, farblich auf Bodenbelag abgestimmt.
Menge: 320,000 m

**1.6.11 Verfugung Boden- und Wandbelag mit 1-komponenten Fugenmasse**
*** Bezugsbeschreibung
Verfugung Bodenbelag mit elastischer, silikonfreier 1-komponenten Fugenmasse mit einer Shore Härte von 70-80 Shore A nach ISO 7619, ohne zusätzlich erforderliche Versiegelung, abgestimmt auf Boden- und Wandbelag,
im Farbton wie Boden- und Wandbelag.
Bereich: Gehrungsschnitte Hohlkehlsockel, Innen- und Außenecken am Wandbelag.
Menge: 95,000 m

**1.6.12 Verfugung im Anschluss an Türzargen und Bodenabläufe**
*** wie Position 1.6.11
Menge: 50,000 m

#### 1.7 Kautschukbelag, Küche R11

*Hinweis: Allgemeine Erläuterung*
Bereich Erdgeschoss, Raum 1.03
Der Raum erhält Bodenabläufe und wird Aufgrund der intensiven Reinigung mit Hohlkehlsockel versehen. Die Bahnenstöße werden in diesem Raum verfugt.
Die Verlegung des Bodenbelages erfolgt auf vorhandenem Abdichtungssystem. Das Abdichtungssystem wird in einem extra Abschnitt beschrieben.

Siehe Plan 3427-KHG-ARC-GR-XX-007-5v00- Übersicht Bodenbeläge

**1.7.1 Kautschukbelag auf Gussasphaltestrich R11**
*** Bezugsbeschreibung
Bodenbelag aus Kautschuk DIN EN 1817, homogen, Einstufung DIN EN ISO 10874 Klasse 34 (gewerblicher Bereich, sehr starke Beanspruchung), Trittschallverbesserungsmaß über 7 dB, DIN EN ISO 10140-3, geeignet für Stuhlrollen DIN EN 12529 Typ W, Brandverhaltensklasse DIN EN 13501-1 BFL-s1, Bewertungsgruppe Rutschgefahr R 11 ASR A1.5, Bewertungsgruppe Rutschgefahr A DGUV Information 207-006, beständig gegen Öle und Fette,
Brandtoxikologisch unbedenklich nach DIN 53436,
Frei von chlorhaltigen Polymeren und potenziell allergieauslösenden Duftstoffen.
Elektrostatisches Verhalten beim Begehen nach EN 1815: antistatisch, Aufladung < 2 kV,
Abrieb nach ISO 4649, mittlerer Volumenverlust bei 5 N Belastung: 90 mm3,
Dicke 2 mm,
Mit reflexbrechender Oberflächenstruktur, ohne werkseitige Oberflächenvergütung, mit erhöhter Rutschsicherheit, einfarbig, richtungsfreies Korndesign mit zusätzlicher Aluminium-Glitter-Einstreuung, richtungsfrei eingestreuten Granit-Splittern und Anti-Rutsch-Granulat. Farbe nach Wahl AG aus dem Standardprogramm. Der Bodenbelag wird Aufgrund der Verlegung im Feuchtraum verfugt, in Bahnen, Bahnenbreite ca. 1,22 m, vollflächig mit systemkonformem, lösemittelfreiem, feuchtigkeitsbeständigem 1-Komponenten MS-Klebstoff nach DIN EN ISO 22636, sehr emissionsarm gem. EMICODE-Klasse EC1 PLUS, hohlraumfrei auf Untergrund kleben. Verfugung gemäß extra Position.
Menge: 35,000 m2

**1.7.2 Sockelausbildung aus Bodenbelagsstreifen, mit Hohlkehle**
*** wie Position 1.7.1
als Hohlkehlsockel, Höhe 100 mm, Ausführung mit Bodenbelagsstreifen, Breite 200 mm, Ausführung  unter Verwendung eines Hohlkehlprofiles ca. 15 x 15 mm, nach Herstellervorgaben anfertigen und gemäß Verlegerichtlinien bündig an Bodenbelag ansetzten und hochführen.
Im Raum allseitig umlaufend, incl. aller Innen- und Außenecken.
Menge: 29,000 m

**1.7.3 Ausbildung der 90 Grad Innen- und Außenecken an Hohlkehlsockel**
Ausbildung der 90 Grad Innen- und Außenecken an vorbeschriebenem Hohlkehlsockel, als 200 mm breiter Streifen, mittels passgenauen Gehrungsschnitten.
Abrechnung nach Stück Ecke
Menge: 8,000 St

**1.7.4 Anschluss Bodenbelag aus Kautschuk an Bodenablauf, 4-seitig mittels Passschnitt**
Anschluss Bodenbelag aus Kautschuk an Bodenablauf, 4-seitig sichtbar mittels Passschnitt. Größe bis 250x250 mm.
Menge: 2,000 St

**1.7.5 Anschluss Bodenbelag aus Kautschuk an Rohrdurchführung, D=65 mm.**
*** Bezugsbeschreibung
Anschluss Bodenbelag aus Kautschuk an Rohrdurchführung, Durchmesser bis 65 mm.
Menge: 6,000 St

**1.7.6 Durchmesser über 65 bis 115 mm.**
*** wie Position 1.7.5
Menge: 3,000 St

**1.7.7 Verfugung Bodenbelag aus kautschuk mit Thermoschnur, farblich auf Bodenbelag abgestimmt**
Verfugung der Stöße im Bodenbelag aus Kautschuk, einschl. der Stöße zwischen Bodenbelag und Sockelstreifen, mit Thermoschnur, farblich auf Bodenbelag abgestimmt.
Menge: 60,000 m

**1.7.8 Verfugung Boden- und Wandbelag mit 1-komponenten Fugenmasse**
*** Bezugsbeschreibung
Verfugung Bodenbelag mit elastischer, silikonfreier 1-komponenten Fugenmasse mit einer Shore Härte von 70-80 Shore A nach ISO 7619, ohne zusätzlich erforderliche Versiegelung, abgestimmt auf Boden- und Wandbelag,
im Farbton wie Boden- und Wandbelag.
Bereich: Gehrungsschnitte Hohlkehlsockel, Innen- und Außenecken am Wandbelag.
Menge: 5,000 m

**1.7.9 Verfugung im Anschluss an Türzargen und Bodenabläufe**
*** wie Position 1.7.8
Menge: 8,000 m

#### 1.8 Kautschukbelag, Nutzräume/ Verkehrsflächen R9

**1.8.1 Bodenbelag Kautschuk R9, homogen Kl.34 CFL-s1 D 2,7mm granulatgemustert strukturiert, auf Zementestrich**
*** Bezugsbeschreibung
Bodenbelag aus Kautschuk DIN EN 1817, homogen, Einstufung DIN EN ISO 10874 Klasse 34 (gewerblicher Bereich, sehr starke Beanspruchung), Trittschallverbesserungsmaß über 6 bis 68 dB, DIN EN ISO 10140-3, geeignet für Stuhlrollen DIN EN 12529 Typ W, Brandverhaltensklasse DIN EN 13501-1 CFL-s1, Bewertungsgruppe Rutschgefahr R 9 ASR A1.5, Bewertungsgruppe Rutschgefahr A DGUV Information 207-006, beständig gegen Öle, Fette, Reinigungsmittel,
Brandtoxikologisch unbedenklich nach DIN 53436,
Frei von chlorhaltigen Polymeren und potenziell allergieauslösenden Duftstoffen.
Elektrostatisches Verhalten beim Begehen nach EN 1815: antistatisch, Aufladung < 2 kV,
Abrieb nach ISO 4649, mittlerer Volumenverlust bei 5 N Belastung: 115 mm3,
Dicke 2,7 mm,

Oberfläche dicht, geschlossene (hochdruckgepresst) mit leicht strukturierter, changierend matt-glänzender Feinstruktur, Profiltiefe max. 0,06 mm.

Kautschukbelag mit unregelmäßigem Korndesign in variierender Einstreudichte. Kornmischung aus 1,4 mm und 4 mm großen Granulaten in unterschiedlichen Einstreumengen.
Farbe nach Wahl des AG aus dem Standardprogramm. Der Bodenbelag ist unverfugt zu verlegen. in Bahnen, Bahnenbreite ca. 1,22 m, vollflächig mit systemkonformem, lösemittelfreiem und entspr. GEV-EMICODE EC 1 PLUS oder gleichwertig emissionsarmem Dispersionsklebstoff nach Herstellevorschrift,
auf vollflächig gespachtelten Untergrund, Spachtelung wird gesondert vergütet, vollflächig kleben.
Bereich Untergeschoss, Untergrund Zementestrich.
Menge: 595,000 m2

**1.8.2 Bodenbelag Kautschuk R9, homogen Kl.34 CFL-s1 D 2,7mm granulatgemustert strukturiert, auf Gussasphaltestrich.**
*** wie Position 1.8.1
Verlegung auf Gussasphaltestrich,
Bereich: Erdgeschoss und Obergeschoss
Menge: 1960,000 m2

**1.8.3 Verlegung in der Waschbeckennische, Einzelgröße über 0,5-1,0 m2**
*** wie Position 1.8.1
Verlegung in Waschbeckennische, Einzelgröße der Fläche über 0,5 bis 1,0 m2,
Untergrund Gussasphalt.
Abrechnung als Zulage, der Belag wird übermessen.
Bereich: Klassenräume EG und OG
Menge: 20,000 St

**1.8.4 Verlegung in Türnische Flurzone, Einzelgröße über 2,5-3,0 m2, ZE**
*** wie Position 1.8.1
Verlegung in Türnische der Glastürelemente, Tiefe bis 0,4 m, Breite 7,00-7,5 m, Einzelgröße der Fläche über 2,5 bis 3,0 m2,
Untergrund Zementestrich
Abrechnung als Zulage, der Belag wird übermessen.
Bereich: Flurzone Fachräume UG
Menge: 6,000 St

**1.8.5 Verlegung in Türnische Flurzone, Einzelgröße über 2,5-3,0 m2, Gussasphalt**
*** wie Position 1.8.1
Verlegung in Türnische der Glastürelemente, Tiefe bis 0,4 m, Breite 7,00-7,5 m, Einzelgröße der Fläche über 2,5 bis 3,0 m2,
Untergrund Gussasphalt.
Abrechnung als Zulage, der Belag wird übermessen.
Bereich: Flurzone Klassenräume EG und OG
Menge: 12,000 St

**1.8.6 Verlegung in Türnische Flurzone, Einzelgröße über 2,5-3,0 m2, ZE**
*** wie Position 1.8.1
Verlegung im Treppenauge in einem ca. 55-60 cm breiten Streifen, Länge ca. 300 cm, mit 3-seitiger Begrenzung durch Massivwände. Einzelgröße der Fläche über 1,0 bis 2,0 m2,
Untergrund Zementestrich
Abrechnung als Zulage, der Belag wird übermessen.
Bereich: Treppenhaus Ost UG
Menge: 1,000 St

**1.8.7 Intarsie zu vorbeschriebenem Kautschukbelag R9, kreisförmig, Durchmesser ca. 300-350 cm.**
Intarsie zu vorbeschriebenem Kautschukbelag mit Rutschhemmung R9, Dicke 2,7 mm, Verlegung auf Gussasphaltestrich,
kreisförmig, Durchmesser 300-350 cm,
Belag wie vor beschrieben, jedoch in einem anderen Farbton aus der Standartkollektion, nach Wahl des AG,
einschließlich aller kreisförmigen Zuschnitte, das Fugenbild der Intarsie muss mit Fugenbild des Bodenbelags durchlaufen,
einschließlich sämtlicher gekrümmter Passschnitte an Intarsie und angrenzendem Belag.

Der Belag wird übermessen der Preis ist als Zulage anzugeben.

Bereich: Sitzzone Flur OG.
Menge: 1,000 St

**1.8.8 Anschluss Bodenbelag aus Kautschuk an Rohrdurchführung, D=25 mm.**
Anschluss Bodenbelag aus Kautschuk an Rohrdurchführung, Durchmesser bis 25 mm.
Menge: 140,000 St

**1.8.9 Anschluss Bodenbelag aus Kautschuk an Standkonsolen für HK, sichtbar**
Anschluss Bodenbelag aus Kautschuk an Standkonsolen für Heizkörper, rechteckig, bis 25x45 mm, Anschluss sichtbar.
Menge: 124,000 St

**1.8.10 Passgenauer Anschluss an runde Stützen**
Passgenauer Anschluss der vorbeschriebenen Kautschukbeläge ohne Leistenabdeckung an runde Stützen, Durchmesser 20-22 cm,
als Fassadenstützen, Achsabstand von der Außenkante Belag über 30 bis 50 cm.
Bereich EG-OG Achse 4
Menge: 38,000 St

**1.8.11 Passgenauer Anschluss an rechteckige Fassadenstützen**
*** Bezugsbeschreibung
Passgenauer Anschluss der vorbeschriebenen Kautschukbeläge ohne Leistenabdeckung an rechteckige Stützen, Abmesser ca. 22x50 cm,
als Fassadenstützen, Achsabstand von der Außenkante Belag bis 20 cm,
Bereich UG Achse 4
Menge: 8,000 St

**1.8.12 Passgenauer Anschluss ohne Leistenabdeckung an rechteckige Stützen**
*** wie Position 1.8.11
Stützen im Bereich Gebäudebewegungsfuge, Anschluss 3-seitig,
Abmessung bis 25x25 cm,
Bereich UG-OG, Flurzone Achse 1
Menge: 12,000 St

**1.8.13 Anpassung Bodenbelag an angrenzende Bauteile, ohne Leistenabdeckung**
*** Bezugsbeschreibung
Passgenauer Anschluss der vorbeschriebenen Kautschukbeläge ohne Leistenabdeckung an rechtwinkelige  Begrenzungen,
wie Raumhohe Fenster- und Fassadenelemente.
Bereich: UG-OG
Menge: 450,000 m

**1.8.14 Anschluss schiefwinkelig**
*** wie Position 1.8.13
Menge: 12,000 m

**1.8.15 Nachträgliches Herstellen von Anschlüssen an angrenzende Bauteile**
*** wie Position 1.8.13
Menge: 25,000 m

**1.8.16 Anarbeiten an Bodentank bis 350x350 mm, einschl. Belegen des Deckels**
Anarbeiten des Bodenbelages aus Kautschuk an bauseitigen Bodentank, quadratisch bis 350x350 mm, der Anschluss ist sichtbar. Das Belegen des Deckels ist in den Einheitspreis mit einzukalkulieren, der Belag ist sauber an die Deckelbegrenzung anzuarbeiten, einseitig hat der Deckel eine Ausnehmung für Kabelauslass, einschl. entsprechendem Klebstoff und Untergrundvorbehandlung, sowie ggf. Höhenausgleich, Untergrund Metall.
Menge: 10,000 St

#### 1.9 Kautschukbelag Fachräume R10

*Hinweis: Allgemeine Erläuterung*
Bereich Untergeschoss Raum 0.16 und 0.18
Die Räume erhalten Bodenabläufe und werden Aufgrund von Nassbelastung mit Hohlkehlsockel versehen. Die Bahnenstöße werden in diesen Räumen verfugt.
Die Verlegung der Bodenbeläge erfolgt auf vorhandenem Abdichtungssystem. Das Abdichtungssystem wird in einem extra Abschnitt beschrieben.

Siehe Plan 3427-KHG-ARC-GR-XX-007-5v00- Übersicht Bodenbeläge

**1.9.1 Bodenbelag Kautschuk R10, homogen Kl.34 CFL-s1 D 3,5mm granulatgemustert strukturiert, auf Zementestrich mit Systemabdihtung.**
*** Bezugsbeschreibung
Bodenbelag aus Kautschuk DIN EN 1817, homogen, Einstufung DIN EN ISO 10874 Klasse 34 (gewerblicher Bereich, sehr starke Beanspruchung), Trittschallverbesserungsmaß über 6 bis 68 dB, DIN EN ISO 10140-3, geeignet für Stuhlrollen DIN EN 12529 Typ W, Brandverhaltensklasse DIN EN 13501-1 CFL-s1, Bewertungsgruppe Rutschgefahr R 10 ASR A1.5, Bewertungsgruppe Rutschgefahr A DGUV Information 207-006, beständig gegen Öle, Fette, Reinigungsmittel,
Brandtoxikologisch unbedenklich nach DIN 53436,
Frei von chlorhaltigen Polymeren und potenziell allergieauslösenden Duftstoffen.
Elektrostatisches Verhalten beim Begehen nach EN 1815: antistatisch, Aufladung < 2 kV,
Abrieb nach ISO 4649, mittlerer Volumenverlust bei 5 N Belastung: 120 mm3,
Dicke 3,5 mm,

Oberfläche dicht, geschlossene (hochdruckgepresst) mit leicht strukturierter, changierend matt-glänzender Feinstruktur, Profiltiefe max. 0,06 mm.

Kautschukbelag mit unregelmäßigem Korndesign in variierender Einstreudichte. Kornmischung aus 1,4 mm und 4 mm großen Granulaten in unterschiedlichen Einstreumengen.
Farbe nach Wahl des AG aus dem Standardprogramm. Der Bodenbelag wird Aufgrund der Verlegung im Feuchtraum verfugt, in Bahnen, Bahnenbreite ca. 1,22 m, vollflächig mit systemkonformem, lösemittelfreiem, feuchtigkeitsbeständigem 1-Komponenten MS-Klebstoff nach DIN EN ISO 22636, sehr emissionsarm gem. EMICODE-Klasse EC1 PLUS, hohlraumfrei auf Untergrund kleben. Verfugung gemäß extra Position.
Menge: 155,000 m2

**1.9.2 Verlegung in der Waschbeckennische, Einzelgröße über 0,5-1,0 m2**
*** wie Position 1.9.1
Verlegung in Waschbeckennische, Einzelgröße über 0,5 bis 1,0 m2,
Untergrund Gussasphalt.
Abrechnung als Zulage der Belag wird übermessen.
Bereich: Raum 0.018
Menge: 1,000 St

**1.9.3 Sockelausbildung aus Bodenbelagsstreifen, mit Hohlkehle**
*** wie Position 1.9.1
als Hohlkehlsockel, Höhe 100 mm, Ausführung mit Bodenbelagsstreifen, Breite 200 mm, Ausführung  unter Verwendung eines Hohlkehlprofiles ca. 15 x 15 mm, nach Herstellervorgaben anfertigen und gemäß Verlegerichtlinien bündig an Bodenbelag ansetzten und hochführen.
Im Raum allseitig umlaufend, incl. aller Innen- und Außenecken.
Menge: 60,000 m

**1.9.4 Ausbildung der 90 Grad Innen- und Außenecken an Hohlkehlsockel**
Ausbildung der 90 Grad Innen- und Außenecken an vorbeschriebenem Hohlkehlsockel, als 200 mm breiter Streifen, mittels passgenauen Gehrungsschnitten.
Abrechnung nach Stück Ecke
Menge: 25,000 St

**1.9.5 Anschluss Bodenbelag aus Kautschuk an Bodenablauf, 4-seitig mittels Passschnitt**
Anschluss Bodenbelag aus Kautschuk an Bodenablauf, 4-seitig sichtbar mittels Passschnitt. Größe bis 250x250 mm.
Menge: 2,000 St

**1.9.6 Anschluss Bodenbelag aus Kautschuk an Rohrdurchführung, D=25 mm.**
Anschluss Bodenbelag aus Kautschuk an Rohrdurchführung, Durchmesser bis 25 mm.
Menge: 20,000 St

**1.9.7 Anschluss Bodenbelag aus Kautschuk an Standkonsolen für HK, sichtbar**
Anschluss Bodenbelag aus Kautschuk an Standkonsolen für Heizkörper, rechteckig, bis 25x45 mm, Anschluss sichtbar.
Menge: 20,000 St

**1.9.8 Passgenauer Anschluss an rechteckige Fassadenstützen**
Passgenauer Anschluss der vorbeschriebenen Kautschukbeläge ohne Leistenabdeckung an rechteckige Stützen, Abmesser ca. 22x50 cm,
als Fassadenstützen, Achsabstand von der Außenkante Belag bis 20 cm,
Bereich UG Achse 4
Menge: 6,000 St

**1.9.9 Anpassung Bodenbelag an angrenzende Bauteile, ohne Leistenabdeckung**
Passgenauer Anschluss der vorbeschriebenen Kautschukbeläge ohne Leistenabdeckung an rechtwinkelige  Begrenzungen,
wie Raumhohe Fenster- und Fassadenelemente.
Menge: 30,000 m

**1.9.10 Verfugung Bodenbelag aus kautschuk mit Thermoschnur, farblich auf Bodenbelag abgestimmt**
Verfugung der Stöße im Bodenbelag aus Kautschuk, einschl. der Stöße zwischen Bodenbelag und Sockelstreifen, mit Thermoschnur, farblich auf Bodenbelag abgestimmt.
Menge: 190,000 m

**1.9.11 Verfugung Boden- und Wandbelag mit 1-komponenten Fugenmasse**
*** Bezugsbeschreibung
Verfugung Bodenbelag mit elastischer, silikonfreier 1-komponenten Fugenmasse mit einer Shore Härte von 70-80 Shore A nach ISO 7619, ohne zusätzlich erforderliche Versiegelung, abgestimmt auf Boden- und Wandbelag,
im Farbton wie Boden- und Wandbelag.
Bereich: Gehrungsschnitte Hohlkehlsockel, Innen- und Außenecken am Wandbelag.
Menge: 8,000 m

**1.9.12 Verfugung im Anschluss an Türzargen und Bodenabläufe**
*** wie Position 1.9.11
Menge: 45,000 m

#### 1.10 Kautschukbelag Technikräume R10

*Hinweis: Allgemeine Erläuterung*
Raumgröße 3,5-7,5 m2.
Bereich UG Raum 0.19, EG Raum 1.17 und OG Raum 2.18,
Die restlichen Technikräume erhalten bauseits Doppelböden durch den AN Elektro.

Siehe Plan 3427-KHG-ARC-GR-XX-007-5v00- Übersicht Bodenbeläge

**1.10.1 Bodenbelag Kautschuk R10, homogen Kl.34 CFL-s1 D 3,5mm granulatgemustert strukturiert, auf Zementestrich**
*** Bezugsbeschreibung
Bodenbelag aus Kautschuk DIN EN 1817, homogen, Einstufung DIN EN ISO 10874 Klasse 34 (gewerblicher Bereich, sehr starke Beanspruchung), Trittschallverbesserungsmaß über 6 bis 68 dB, DIN EN ISO 10140-3, geeignet für Stuhlrollen DIN EN 12529 Typ W, Brandverhaltensklasse DIN EN 13501-1 CFL-s1, Bewertungsgruppe Rutschgefahr R 10 ASR A1.5, Bewertungsgruppe Rutschgefahr A DGUV Information 207-006, beständig gegen Öle, Fette, Reinigungsmittel,
Brandtoxikologisch unbedenklich nach DIN 53436,
Frei von chlorhaltigen Polymeren und potenziell allergieauslösenden Duftstoffen.
Elektrostatisches Verhalten beim Begehen nach EN 1815: antistatisch, Aufladung < 2 kV,
Abrieb nach ISO 4649, mittlerer Volumenverlust bei 5 N Belastung: 120 mm3,
Dicke 3,5 mm,

Oberfläche dicht, geschlossene (hochdruckgepresst) mit leicht strukturierter, changierend matt-glänzender Feinstruktur, Profiltiefe max. 0,06 mm.

Kautschukbelag mit unregelmäßigem Korndesign in variierender Einstreudichte. Kornmischung aus 1,4 mm und 4 mm großen Granulaten in unterschiedlichen Einstreumengen.
Farbe nach Wahl des AG aus dem Standardprogramm. Der Bodenbelag ist unverfugt zu verlegen. in Bahnen, Bahnenbreite ca. 1,22 m, vollflächig mit systemkonformem, lösemittelfreiem und entspr. GEV-EMICODE EC 1 PLUS oder gleichwertig emissionsarmem Dispersionsklebstoff nach Herstellevorschrift,
auf vollflächig gespachtelten Untergrund, Spachtelung wird gesondert vergütet, vollflächig kleben.
Bereich Untergeschoss, Untergrund Zementestrich.
Menge: 8,000 m2

**1.10.2 Bodenbelag Kautschuk R10, homogen Kl.34 CFL-s1 D 3,5mm granulatgemustert strukturiert, auf Gussasphaltestrich.**
*** wie Position 1.10.1
Verlegung auf Gussasphaltestrich,
Bereich: Erdgeschoss und Obergeschoss
Menge: 8,000 m2

**1.10.3 Sockelstreifen Kautschukbelag, H=100mm**
Sockelstreifen, aus Kautschukbelag gemäß vorbeschriebene Position, auf Bodenbelag aufstehend, Höhe 100 mm.
Die Befestigung an Untergrund erfolgt durch geeigneten Kleber, nach Herstellerangaben, Untergrundvorbereitung und Haftgrund.
Befestigungsgrund Stahlbeton, Putz und Gipskarton.
In den Räumen je 4-seitig umlaufend, incl. aller Innen- und Außenecken.
Menge: 190,000 m

**1.10.4 Verfugung Boden- und Sockel mit 1-komponenten Fugenmasse**
*** Bezugsbeschreibung
Verfugung Bodenbelag mit elastischer, silikonfreier 1-komponenten Fugenmasse mit einer Shore Härte von 70-80 Shore A nach ISO 7619, ohne zusätzlich erforderliche Versiegelung, abgestimmt auf Boden- und Wandbelag,
im Farbton wie Boden- und Wandbelag.
Bereich: Übergang Bodenbelag zu Sockel
Menge: 28,000 m

**1.10.5 Verfugung im Anschluss an Türzargen.**
*** wie Position 1.10.4
Menge: 5,000 m

#### 1.11 Kautschukbelag auf Treppen R9

*Hinweis: Allgemeine Erläuterung*
Die drei Treppenhäuser West, Nord und Ost erhalten Beläge aus Kautschuk.
Die Treppen West und Nord wurden neu erstellt. Das ostseitige Treppenhaus wurde zur Anpassung der Konstruktionshöhe in der Höhe ausgeglichen.

Treppe West
von EG-1.OG 3-läufig mit zwei Zwischenpodesten, 23 STG 17,5x30 cm, Laufbreite 180 cm
n.
Treppe Nord
von UG -EG zweiläufig mit einem Zwischenpodest, 16 STG 17x28 cm,
von EG -OG dreiläufig mit  zwei Zwischenpodesten, 21 STG 17x28 cm,
Laufbreite 185 cm,

Treppe Ost
Treppen je zweiläufig mit Zwischenpodest, von UG -EG 20 STG 16,15x29 cm,
von EG-OG 22 STG 16,36x29 cm, Laufbreite 200 cm.

**1.11.1 Bodenbelag Kautschuk homogen Kl.34 BFL-s1 D 2,7mm einfarbig glatt**
*** Bezugsbeschreibung
Bodenbelag aus Kautschuk DIN EN 1817, homogen, Einstufung DIN EN ISO 10874 Klasse 34 (gewerblicher Bereich, sehr starke Beanspruchung), Trittschallverbesserungsmaß 8 dB, DIN EN ISO 10140-3, geeignet für Stuhlrollen DIN EN 12529 Typ W, Brandverhaltensklasse DIN EN 13501-1 CFL-s1, Bewertungsgruppe Rutschgefahr R 9 ASR A1.5, Bewertungsgruppe Rutschgefahr A DGUV Information 207-006, beständig gegen Öle, Fette, Reinigungsmittel,
Brandtoxikologisch unbedenklich nach DIN 53436,
Frei von chlorhaltigen Polymeren und potenziell allergieauslösenden Duftstoffen.
Elektrostatisches Verhalten beim Begehen nach EN 1815: antistatisch, Aufladung < 2 kV,
Abrieb nach ISO 4649, mittlerer Volumenverlust bei 5 N Belastung: 115 mm3,
Dicke 2,7 mm,

Oberfläche dicht, geschlossene (hochdruckgepresst) mit leicht strukturierter, changierend matt-glänzender Feinstruktur, Profiltiefe max. 0,06 mm.

Kautschukbelag mit unregelmäßigem Korndesign in variierender Einstreudichte. Kornmischung aus 1,4 mm und 4 mm großen Granulaten in unterschiedlichen Einstreumengen.
Farbe nach Wahl des AG aus dem Standardprogramm. Der Bodenbelag ist unverfugt zu verlegen. in Bahnen, Bahnenbreite ca. 1,22 m, vollflächig mit systemkonformem, lösemittelfreiem und entspr. GEV-EMICODE EC 1 PLUS oder gleichwertig emissionsarmem Dispersionsklebstoff nach Herstellevorschrift,
auf vollflächig gespachtelten Untergrund, Spachtelung wird gesondert vergütet, vollflächig kleben.
Bereich: Treppenpodeste und Treppenzwischenpodeste.
Einzelgröße 3,5 bis 8 m2
Menge: 58,000 m2

**1.11.2 Treppenbelag Kautschuk R9, einschl. Untergrundvorbehandlung und Antrittskante**
*** wie Position 1.11.1
Belag auf Treppenstufen, auf Tritt- und Setzstufen, einschließlich Kantenprofil, für gerade Treppen,
Kantenprofil emissionsarm, frei von PVC, Phthalat-Weichmachern, chlorhaltigen Polymeren und potenziell allergieauslösenden Duftstoffen,
optisch auf Kautschuk-Bodenbeläge abgestimmt, mit Anforderung an DIN 18040-1, mit Einschublippe, Abmessung (BxH) 43x19 mm,
Farbe nach Wahl AG aus Standard-Programm,
mit passgenauem Zuschnitt, an Treppenkante anarbeiten,
die Fuge zwischen Tritt- und Setzstufe ist mittels geeignetem Sekundenkleber gemäß Herstellervorschrift vorab zu verkleben.
Ausführung einschließlich Untergrundvorbehandlung, durch Reinigung, Anschleifen, Grundierung und Ausgleichsspachtelung, Dicke bis 3 mm,
jeweils systemkonform.
Stufenlänge 180-200 cm, der Belag ist in der Länge einteilig auszuführen, Kopfnähte sind nicht zulässig.
Stufenbreite 28-30 cm, Stufenhöhe 17-18 cm.
Menge: 200,000 m

**1.11.3 Treppenbelag Kautschuk R9, einschl. Untergrundvorbehandlung und Antrittskante**
*** wie Position 1.11.1
Belag auf Treppenstufen am Treppenantritt nur auf Trittstufen, ohne Kantenprofil, bündig mit Podestbelag, passgenau über die gesamte Länge an Abschlussprofil angearbeitet, die Fuge zur angrenzenden Setzstufe ist mittels geeignetem Sekundenkleber gemäß Herstellervorschrift zu verkleben.
Ausführung einschließlich Untergrundvorbehandlung, durch Reinigung, Anschleifen, Grundierung und Ausgleichsspachtelung, Dicke bis 3 mm,
jeweils systemkonform.
Stufenlänge 180-200 cm, der Belag ist in der Länge einteilig auszuführen, Kopfnähte sind nicht zulässig.
Stufenbreite 30-32 cm.
Bereich: Treppenhaus West
Menge: 4,000 m

**1.11.4 Passgenauer Anschluss an Treppenwange aus Stahl**
Passgenauer Anschluss des vorbeschriebenen Kautschukbelags auf Treppenpodesten, ohne Leistenabdeckung an Stahlzarge Geländer.
Menge: 25,000 m

**1.11.5 Passgenauer Anschluss an Treppenwange aus Stahl**
Passgenauer Anschluss des vorbeschriebenen Treppenbelags einschl. der
Treppenkante ohne Leistenabdeckung an Treppenwange aus Stahl.
Abrechnung nach Stück Stufe STG bis 18x30 cm.
Menge: 102,000 St

#### 1.12 Profile/ Anschlüsse

**1.12.1 Fuge zwischen Sockelleiste und Wand**
Fuge zwischen Sockelleiste und Wand schließen, mit elastischem Dichtstoff, Acryl überstreichbar, Fugenbreite 5 mm, Farbe weiß
Menge: 1730,000 m

**1.12.2 Dehnfugenprofil**
Setzen von Dehnfugenprofilen und anschließendes Anspachteln der Profilflanken mit einem hydraulisch schnell erhärtenden, sehr emissionsarmen, auf Null ausziehbaren, schnell trocknenden und kunststoffvergüteten Reparaturspachtel.
Für Bereiche mit elastischen Bodenbelägen.
Profilhöhe gemäß der Belagdicke, Farblich an Bodenbelag angepasst.
Menge: 125,000 m

**1.12.3 Belagsabschlussprofil Edelstahl, belagsbündig**
Abschlussprofil aus Edelstahl, Einbau in Türdurchgängen, zur Aufnahme von Dehnfugen im darunterliegendem Estrich,
Einschl. Bodenbelag anpassen, Einbau erfolgt passgenau belagsbündig, Höhe des Profils abgestimmt auf Belagshöhen von 2,00-3,50 mm.
Menge: 35,000 m

#### 1.13 Sauberlaufmatte

**1.13.1 Sauberlaufmatte Windfang EG, 400 x 200cm**
Eingangsmatte im Windfang, EG, Größe 400x200 cm, quer im Raum verlegt, angrenzender Bodenbelag Kautschuk R9.

Ausführung wie folgt

- Mattenrahmen aus Edelstahl Werkstoffnr. 1.4301, als vierseitig umlaufender Rahmen, als Winkelprofil 13/20/3 mm, Ecken sauber auf Gehrung ausgebildet und über Winkelprofile verschraubt, der Einbau hat bündig mit OK Belag zu erfolgen, Befestigung auf Zementestrich einschl. aller Befestigungsmittel.

- Höhenausgleich durch Spachteln nach Wahl des AN, Dicke bis ca. 7 mm

- Aufrollbare und strapazierfähige Eingangsmatte für die aufliegende Verlegung, als passgenaue Anfertigung in der Breite und Gehtiefe ohne Ausgleichsprofil.

- Trittfläche eingelassene, widerstandsfähige, witterungsbeständige Cassettenprofile, bestückt mit parallel angeordneten Borstenbündeln. Tatsächliche Mattenhöhe: + 1 bis 2 mm.
Profilabstand ca. 5 mm, Abstandhalter aus Gummi

- Rutschsicherheit, rutschhemmende Eigenschaft mind R9 nach DIN 51130

- Farben Borstenbündel in Grau, nach Bemusterung und Freigabe durch AG.

- Verbindung durch kunststoffummanteltes Edelstahlseil

- rollstuhl- und gehbehindertengerecht, barrierefrei und flächenbündig ausgebildet

Der Einbau der Einlage erfolgt zu einem späteren Zeitpunkt.
Menge: 1,000 St

#### 1.14 Sockelleisten

**1.14.1 Sockelleisten, aus Holz (Eiche), Oberfläche geölt, H=80mm**
*** Bezugsbeschreibung
Sockelleiste aus Massivholz, Eiche,
Oberfläche: 3-fach klar lackiert, matt, mit PU-Acrylack (Blauer Engel) wasserbasiert, leicht pigmentiert.
Eine Bemusterung und Freigabe durch AG ist vor Ausführung erforderlich.

Form: Querschnitt rechteckig, Obere Vorderkante gerundet R ≥ 5 mm,
Breite ca. 20 mm, Höhe ca. 80 mm, mit einem 5x5mm Falz zur Aufnahme einer Fuge zum Bodenbelag.

Befestigung: mit Linsensenkkopfschrauben aus Edelstahl, inkl. geeignete Wanddübeln.

Leistung einschließlich Hinterlegung mit Schallschutzstreifen.

Untergrund: Stahlbeton-/Mauerwerkswand verputzt bzw. Trockenbau gespachtelt, gestrichen

Ausführung: Nutz- und Verkehrsflächen UG-OG.
Menge: 1500,000 m

**1.14.2 Sockelleiste im Bereich Treppenstufen**
*** wie Position 1.14.1
Sockelleiste im Bereich Treppenstufen, abgestuft, incl. aller Gehrungsschnitte am Übergang von vertikal zu horizontal,
Stufenbreite 28-30 cm, Stufenhöhe 17-18 cm.
Abrechnung nach Stück Stufe.
Menge: 120,000 St

**1.14.3 Sockelleiste anpassen an Unebenheiten Wand**
Vorgenannte Sockelleisten anpassen an Unebenheiten der Wände.

Der Mehraufwand für das Anbringen von Sockelleisten an schiefe Wände gemäß DIN 18365, 4.2.7, ist in diese Position einzukalkulieren
Menge: 175,000 m

**1.14.4 Eckausbildung Sockelleisten**
Außen-/Innenecke für vorgenannte Sockelleiste fertigen durch sauberen Gehrungsschnitt.

Die Abrechnung erfolgt nach Stück Ecke.
Menge: 290,000 St

**1.14.5 Endausbildung Sockelleisten**
Freies Ende für vorgenannte Sockelleiste, z.B. an Türzargen:
abschrägen der Sockelleiste, inkl. Oberflächenbearbeitung der Schnittfläche: lackiert wie Sockelleiste.

Die Abrechnung erfolgt nach Stück Ende
Menge: 320,000 St

#### 1.15 Reinigung / Erstpflege / Reservebelag

**1.15.1 Reinigung vor Erstpflege Kautschuk**
*** Bezugsbeschreibung
Bodenbelag vor der Erstpflege maschinell mit einer Einscheibenmaschine oder einem Scheuersaugautomat reinigen, unter Verwendung von Neutralreiniger pH-Wert < 9 Schmutzflotte aufnehmen, mit klarem Wasser gründlich nachspülen, Boden trocknen lassen.

Das werkseitige Pflegefinish darf nicht entfernt werden!

Ausführung nach Herstellervorschrift.

Die Bauschlussreinigung erfolgt zu einem späteren Zeitpunkt!
Menge: 3100,000 m2

**1.15.2 auf Treppenstufen, für Tritt- und Setzstufen**
*** wie Position 1.15.1
auf Treppenstufen, für Tritt- und Setzstufen, Stufenbreite 28-30 cm, Stufenhöhe 17-18 cm.
Menge: 205,000 m

**1.15.3 Erstpflege für Bodenbelag Kautschuk**
*** Bezugsbeschreibung
Erstpflege mit für Kautschuk geeignetem Erstpflegemittel, entsprechend der Objektnutzung, in 2-facher Ausführung, mit entsprechender Trocknungszeit nach Herstellervorschrift.
Nach der Trocknung ist der Belag durch polieren zu verdichten, Glanzgrad seidenmatt.
Die Rutschhemmung darf nicht beeinträchtigt werden.

Die Erstpflege erfolgt zu einem späteren Zeitpunkt !
Dies ist beim Einheitspreis mit einzukalkulieren.
Menge: 3100,000 m2

**1.15.4 auf Treppenstufen, für Tritt- und Setzstufen**
*** wie Position 1.15.3
auf Treppenstufen, für Tritt- und Setzstufen, Stufenbreite 28-30 cm, Stufenhöhe 17-18 cm.
Menge: 205,000 m

**1.15.5 Reserve Kautschukbelag in Bahnen R9**
*** Bezugsbeschreibung
Lieferung des vorbeschriebenen Bodenbelags (Kautschuk in Bahnen R9, Dicke 2,7 aus Pos. 1.1.8) zur Einlagerung beim Bauherren als Reservebelag für spätere Reparaturen.
Menge: 50,000 m2

**1.15.6 Reserve Kautschukbelag in Bahnen R9**
*** wie Position 1.15.5
Bodenbelag R10, Dicke 2 mm, aus Pos.1.1.6.
Menge: 20,000 m2

#### 1.16 Stundenlohnarbeiten

*Hinweis: Hinweis Stundenlohnarbeiten*
Die Verrechnungssätze für die folgenden Lohn- und Berufsgruppen sind
anzubieten.

In ihnen sind enthalten:
- Lohn- und Gehaltskosten
- Lohn- und Gehaltsnebenkosten
- Zuschläge
- lohngebundene und lohnabhängige Kosten
- Sozialkosten einschl. Sozialkassenbeiträge
- Gemeinkostenanteile
- Wagnis und Gewinn

Zuschläge zu den Verrechnungssätzen für vom Auftraggeber angeordnete oder zu vertretende Nacht-, Sonntags-, Feiertages- und Mehrarbeit (Überstunden) sind gesondert nachzuweisen. Sie werden in Höhe der tariflichen Vereinbarung vergütet.
Für Nacht-, Sonntags- und Feiertagsarbeit wird als Zuschlag nur der Beitrag zur gesetzlichen Unfallversicherung vergütet.
Stundenlohnarbeiten sind nur nach vorheriger schriftlicher Beantragung und schriftlicher Genehmigung der Bauleitung und des AG durchzuführen.

**1.16.1 Vorarbeiter**
Regiestunden für Vorarbeiter
Menge: 10,000 h

**1.16.2 Facharbeiter**
Regiestunden für Facharbeiter
Menge: 20,000 h

**1.16.3 Helfer**
Regiestunden Helfer
Menge: 20,000 h
